# Neubau Schwimmhalle Aqua Siwa
Angebotsaufforderung (GAEB DA XML 3.2, DA83)
Projekt: 1907
Währung: EUR
Vergabeart: Offenes Verfahren
Erstellt mit: GXML Toolbox V3.3 R20220330, ORCA AVA 26.0.7 26.00.07, 20.10.2026

## 1. Allgemeine Vorbemerkungen
Projektbezeichnung

Neubau Schwimmhalle Aqua Siwa, Ratzeburg, Schleswig-Holstein

Kurzbeschreibung der Baumaßnahme

Die Stadt Ratzeburg plant den Ersatzneubau eines Hallenbades für das bestehende Schwimmbad Aqua Siwa in der Fischerstraße in direkter Nähe zum Kleinen Küchensee. Bei der Maßnahme handelt es sich um den Siegerbeitrag des hochbaulichen Realisierungswettbewerbs "Aqua-Siwa"-Ratzeburg gefördert im Rahmen des Städtebauförderungsprogramms "Lebendige Zentren".

Der Neubau entsteht auf den benachbarten Flurstücken des Bestandsbades, so dass bis zur Fertigstellung des Ersatzneubaus das bestehende Hallenbad für die Öffentlichkeit zugänglich und nutzbar bleibt.

Die BIG Städtebau GmbH als treuhänderischer Sanierungsträger der Stadt Ratzeburg tritt als Auftraggeber in Vertretung der Bauherrenschaft auf.

Allgemeine Erläuterungen und Kalkulationshinweise

Allgemeines

Grundlage des Angebotes sind die Leistungsbeschreibung mit anliegenden Unterlagen sowie die den Vergabeunterlagen beigefügten Formblätter.

Der Bieter hat die Ausschreibungsunterlagen, Texte und ggf. Zeichnungen gemäß Inhaltsverzeichnis unter "Plananhang" auf Vollständigkeit zu prüfen.

Die Ausführung der vertraglichen Leistungen hat in Übereinstimmung mit den allgemeinen Vertragsbedingungen (VOB), Normen, den Fachregeln der Verbände, den Verordnungen der Baubehörden, den Sicherheitsregeln der Bau-Berufsgenossenschaft bzw. DGUV sowie den Hinweisen der Werkstofflieferanten in ihrer derzeit gültigen Form zu erfolgen.

Mit den im Leistungsverzeichnis enthaltenen Angaben über Bauart, Bauteil, Baustoff und Abmessungen gelten auch der Herstellungsvorgang und -ablauf bis zur fertigen Leistung unter Zugrundelegung der anerkannten Regeln der Technik und der Ausführungsbestimmungen der DIN-Normen als beschrieben.

Soweit in der Leistungsbeschreibung auf technische Spezifikationen, z. B. nationale Normen, mit denen europäische Normen umgesetzt werden, europäische technische Zulassungen, gemeinsame technische Spezifikationen oder internationale Normen, Bezug genommen wird, werden auch ohne den ausdrücklichen Zusatz "oder gleichwertig" immer gleichwertige technische Spezifikationen in Bezug genommen.

Allgemeine Hinweise zur Qualität von Bauprodukten,
Gleichwertigkeit

Generell dürfen nur Produkte und Bauteile verwendet werden, die ihrem Zweck bestimmende Langlebigkeit aufweisen. Soweit in der Baubeschreibung Produkte und Bauteile namentlich benannt sind, sind diese einzubauen. Produkte und Bauteile, die den Zusatz "und/oder gleichwertig" tragen, können mit Alternativen ausgeführt werden. Die Gleichwertigkeit ergibt sich aus der Zweckbestimmung heraus.
Die Gleichwertigkeit ist vom AN vor Ausführung nachzuweisen. Bei Auswahlpositionen innerhalb der Baubeschreibung liegt die Auswahlmöglichkeit beim AG.
Alternativen sind ausdrücklich vom AG freigeben zu lassen. Fehlt diese Freigabe, hat der AG das Recht, die Verwendung des von ihm bezeichneten Bauteils oder Produktes zu verlangen. Bei abweichenden Angaben zwischen Baubeschreibungsbestandteilen gilt immer die jeweils höherwertige als vereinbart.

Ungültigkeit der Bestimmungen

Sollte eine Bestimmung dieses Vertrages unwirksam oder undurchführbar sein oder werden oder sollte sich eine Lücke herausstellen, so berührt dies die Gültigkeit aller übrigen Vertragsregeln nicht. Anstelle der unwirksamen oder undurchführbaren Bestimmung gilt eine solche Bestimmung als vereinbart, die im Rahmen des rechtlich Zulässigen nach Form, Inhalt, Zeit und Geltungsbereich dem am nächsten kommt, was nach dem wirtschaftlichen Sinn und Zweck der unwirksamen oder undurchführbaren Bestimmung von den Vertragsparteien ursprünglich gewollt war. Entsprechendes gilt für etwaige Regelungslücken.

## 2. Aufgabenstellung
Aufgabenstellung

Inhalt dieser Ausschreibung sind alle Arbeiten zur Herstellung der Gründungspfähle.

Die Leistungen umfassen u.a.:

- Baustelleneinrichtung für das eigene Gewerk inkl. Lagerflächen für Erdaufhaldung,
- Erdaushub und Errichten von Arbeitsebenen für das eigene Gewerk,
- Wasserhaltungsmaßnahmen,
- Herstellung der Pfahlgründung.

## 3. Angaben zum Baugrundstück
Angaben zur Baustelle

Angaben zu den örtlichen Verhältnissen

Lage der Baustelle, Umgebungsbedingungen,
Zufahrtsmöglichkeiten und Beschaffenheit der Zufahrt
sowie etwaige Einschränkungen bei ihrer Benutzung

Anschrift:
Fischerstraße 43
23909 Ratzeburg

Das Baugrundstück weist eine Fläche von ca. 7.335 m² auf und liegt im Bereich eines Sondergebiets "Sport- und Freizeitbad" (Bebauungsplan Nr. 79, Teilbereich II Schwimmhalle).

Die Baufläche liegt auf der südlichen Spitze der innerstädtischen Halbinsel in direkter Lage zum Kleinen Küchensee. Die vorhandene Geländeoberfläche liegt weitestgehend im zukünftigen Gebäudebereich in etwa zwischen 4,50 m ü. NHN (DHHN2016) und 4,00 m ü. NHN (DHHN2016).

Die OKFF (± 0,00) - Ebene und damit Baunull (BN) befindet sich auf 4,50 m ü. NHN (DHHN2016).

Das Grundstück liegt in direkter Nachbarschaft zum bestehenden Hallenbad und wird durch eine Parkplatzanlage begrenzt. Uferseitig begrenzt der Kleine Küchensee das Baufeld. Der Bereich östlich des vorhandenen Fußgängerwegs ist dabei nach naturschutzrechtlichen Vorgaben stets von allen erdberührten Bauten, Nebenanlagen und Bausicherungsmaßnahmen freizuhalten.

Die Baustelle ist über die Fischerstraße, An der Brauerei, Schulstraße, Demolierung, Unter den Linden und Fischerstraße, Seestraße, Königsdamm und an den überörtlichen Verkehr der Bundesstraße B208 angeschlossen.

Die Zufahrtsmöglichkeiten zum Grundstück sind durch die innerstädtische Lage des Grundstücks beschränkt. Die Zufahrt für die Baustelle verläuft über die Parkplatzanlage des bestehenden Hallenbads, diese ist entsprechend zu schützen und bei groben Verschmutzungen regelmäßig zu reinigen.

Der AN hat sich grundsätzlich über die Lage des Grundstücks und die Gegebenheiten zu informieren.

Es wird dem AN daher nahegelegt, sich über die örtlichen Gegebenheiten wie z. B. Anfahrten, Transportwege, beengte Verhältnisse im innerstädtischen Raum, Ver- und Entsorgungsanschlüsse etc. Klarheit und ausreichende Kenntnisse vor Ort zu verschaffen. Das gilt auch für Durchfahrtsbreiten und -höhen.

Geltende Nachtfahrverbote sind zu beachten.

Die örtlichen Gegebenheiten sind vom Bieter eigenverantwortlich zu erfragen, zu prüfen und im Angebot zu berücksichtigen.

Benachbarte Bebauung und Nutzung

Westlich in direkter Nachbarschaft befindet sich das bestehende Hallenbad und nördlich des Baugrundstücks befinden sich der Sportfischer-Verein Ratzeburg sowie angrenzende Wohnanlagen. Westlich der Parkplatzanlage befinden sich weitere Wohnanlagen.

Es ist mit den für die jeweilige Nutzung üblichen Immissionen und Verkehrsaufkommen zu rechnen.

Baufeld und umliegende Grundstücksflächen

Grundstücksflächen außerhalb des im Baustelleneinrichtungsplans ausgewiesenen Baufeldes dürfen nicht in Anspruch genommen und keinesfalls beschädigt werden.

Bauliche Anlagen

Der geplante Ersatzneubau "Aqua Siwa" wird als zweigeschossiger Massivbau geplant. Eine Unterkellerung ist nicht vorgesehen.

Bodenverhältnisse, Baugrund und seine
Tragfähigkeit

Der Baugrund ist unterhalb einer rolligen, bereichsweise bindigen und organischen Auffüllung als Oberbodenlage durch größtenteils organische Weichschichten in Form von Mudden und Torf geprägt. Darunter stehen Sande und bindige Erdstoffe in Form von Schluff an, vgl. Anlage 3.1 bis 3.3.

Grundwasser und Gewässer

In einem Zeitraum vom Februar 2024 bis Januar 2025 wurden an mehreren Punkten im Baufeld Grundwasserstandsmessungen durchgeführt.
Aus den Messergebnissen ergibt sich für die Grundwasserstände eine Spannweite zwischen 3,30 m ü. NHN bis 4,10 m ü. NHN.

Die Bodenschichten sind aufgrund des hohen Grundwasserspiegels und der wasserführenden Schichten zum Kleinen Küchensee hin nicht als versickerungsfähig anzusehen, vgl. Anlage 3.1 bis 3.3.

Bestandsleitungen, Anlagen und Einbauten

Um das bestehende Hallenbadgebäude befinden sich Schmutz-, Regenwasser- und elektrische Versorgungsleitungen sowie Schächte, die erhalten bleiben.

Sind bestehende Anlagen zu ändern oder zu beseitigen, so hat der Auftragnehmer die Zustimmung des Auftraggebers einzuholen; daneben hat der Auftragnehmer den Eigentümer bzw. Besitzer der Anlage rechtzeitig von dem Zeitpunkt der Änderung oder Beseitigung zu verständigen. Schaltschränke, Kabelschächte, Hydranten, Gas- und Wasserleitungsschieber, Straßenabläufe, Schachteinstiege und dergleichen müssen stets zugänglich bleiben und soweit notwendig geschützt werden.

Ver- und Entsorgungsleitungen, archäologische
Funde, sonstige Hindernisse im Bereich der Baustelle

Der AN hat sich vor der Durchführung der Arbeiten für den Umfang seiner Leistung ausreichend Kenntnis über die Lage von Leitungen, Kabeln, Kanälen und dergleichen zu verschaffen und mit den Anlagenbetreibern geeignete Schutzmaßnahmen festzulegen und sofern erforderlich sich vor Arbeitsbeginn davon zu überzeugen, dass alle Leitungen vom Netz getrennt und verschlossen sind.

Bei den Netzbetreibern sind durch den AN aktuelle Leitungspläne für sämtliche Medien einzuholen.
Für die bauseits bereitgestellten Leitungspläne wird keine Gewähr übernommen.

Kann die Lage vorhandener Leitungen, Kabel, Kanäle und dergleichen vom Auftraggeber vor Ausführung der Arbeiten nicht angegeben werden, ist diese zu erkunden. Solche Maßnahmen sind besondere Leistungen nach VOB Teil C.

Sollten zusätzliche Ver- und Entsorgungsleitungen festgestellt werden, so ist unverzüglich die Objektüberwachung des AG zu informieren und mit Vorsorgemaßnahmen der entsprechenden Situation Rechnung zu tragen.

Das Baugrundstück liegt in einem archäologischen Interessengebiet. Für die überplante Fläche liegen nach Stellungnahme des Archäologischen Landesamtes Schleswig-Holstein zureichende Anhaltspunkte für ein hohes archäologisches Potenzial vor. Es ist daher mit einem erhöhten Aufkommen archäologischer Kulturdenkmale zu rechnen.

Erdarbeiten auf der Fläche sind mit dem Archäologischen Landesamt Schleswig-Holstein bzw. den zuständigen Stellen frühzeitig abzustimmen. Soweit erforderlich, sind die Erdarbeiten durch das Archäologische Landesamt Schleswig-Holstein oder durch von diesem beauftragte Fachkräfte in Form einer archäologischen Baubegleitung zu untersuchen. Vorhandene Denkmale sind zu bergen und zu dokumentieren. Der AN hat den Beginn von Erdarbeiten rechtzeitig über die Objektüberwachung des AG anzuzeigen, damit die erforderliche Abstimmung mit den zuständigen Denkmalschutzbehörden erfolgen kann. Es ist zu berücksichtigen, dass archäologische Untersuchungen zeitintensiv sein können. Hieraus entstehende Abstimmungs-, Unterbrechungs- und Koordinierungserfordernisse sind bei der Arbeitsvorbereitung und Terminplanung zu berücksichtigen.

Archäologische Kulturdenkmale können nicht nur Funde, sondern auch dingliche Zeugnisse wie Veränderungen und Verfärbungen in der natürlichen Bodenbeschaffenheit sein. Werden Kulturdenkmale entdeckt oder gefunden, ist dies unverzüglich unmittelbar oder über die Gemeinde der oberen Denkmalschutzbehörde mitzuteilen. Die Fundstelle und das Kulturdenkmal sind in unverändertem Zustand zu erhalten, soweit dies ohne erhebliche Nachteile oder unverhältnismäßige Aufwendungen möglich ist. Den Anweisungen der zuständigen Denkmalschutzbehörden sowie der archäologischen Baubegleitung ist Folge zu leisten.

Schadstoffbelastungen

Der Boden des Baugrunds ist in den oberen Auffüllungen bis zur Einstufung Z 2 (LAGA-Einbauklassen) belastet und nicht für den Wiedereinbau geeignet, vgl. Anlage 3.1.

Angaben zu Schutzmaßnahmen

Schutz von Bäumen, Pflanzen, Vegetationsflächen,
Verkehrsflächen, Bauteilen

Im Zuge von Vorabmaßnahmen sind Baumfällungen erfolgt.
Die verbliebenen Bäume, Vegetationsflächen und die Uferzone des Kleinen Küchensees sind während der gesamten Bauzeit zu schützen.
Die durch Bauzäune, Markierungen oder sonstige Schutzmaßnahmen abgegrenzten Bereiche dürfen nicht betreten, befahren, als Lagerfläche genutzt oder durch Baustelleneinrichtungen in Anspruch genommen werden.
Der Uferzonenschutz ist dauerhaft funktionsfähig zu erhalten. Beschädigungen oder Veränderungen der Schutzmaßnahmen sind der Objektüberwachung des AG unverzüglich anzuzeigen. Eigenmächtige Veränderungen, Versetzungen oder Öffnungen der Schutzeinrichtungen sind unzulässig.

Die Baumschutzmaßnahmen und der Uferzonenschutz mit ortsfesten Bauzäunen werden vom AG als Vorabmaßnahme hergestellt.

Die Pflanzen und Vegetationsflächen in der Umgebung des Baufeldes dürfen nicht beeinträchtigt werden.
Straßen, Gebäude und Bauwerke sind durch geeignete Schutzmaßnahmen vor Verunreinigung zu schützen.
Verschmutzungen der Zufahrtsflächen sind durch den AN zu beseitigen.

In einer Vorabmaßnahme durch den AG sind für die Einmessung der Hauptachsen und der Bezugshöhe Vermessungsmarken und Höhenmarken im Baufeld angebracht worden, die bis zur Freigabe zum Abbau und ausdrücklicher Anweisung der Bauüberwachung des AG nicht verändert oder beschädigt werden dürfen.
Sollten ungeschützte Grenzsteine, Grenzpunkte vorgefunden werden, sind diese der Bauüberwachung des AG anzuzeigen. Gleiches gilt für die im Zuge der Baumaßnahme im Gebäude erstellten Höhenmarken.

Verkehrsverhältnisse auf der Baustelle,
Verkehrsbeschränkungen

Die Platzverhältnisse auf der Baustelle sind sehr beschränkt, unter anderem durch die zu erhaltenden Bestandsbäume inkl. Baumschutz sowie die naturschutzrechtlich zu schützende Zone beginnend mit dem vorhandenen Gehweg bis zur Uferzone des Kleinen Küchensees.

Auf dem Grundstück ist für den Spezialtiefbau bzw. Erdbau eine Baustraße sowie eine Lager- und BE-Fläche für die eigenen Erfordernisse zu erstellen.

Die Parkplatzanlage wird durch die Besucher des bestehenden Hallenbades genutzt. Es ist zu den, der jeweiligen Nutzung entsprechenden, üblichen Zeiten, mit Verkehrseinschränkungen zu rechnen.

Für den Verkehr freizuhaltende Flächen

Alle angrenzenden öffentlichen Straßen sind dauerhaft freizuhalten.

Nördlich des Baugrundstücks sind Parkplätze für den Fischer-Verein Ratzeburg vorgesehen. Diese sind dauerhaft freizuhalten.

Sollten aus bau- oder tätigkeitsbedingten Gründen Verkehrsflächen belegt werden, die noch nicht im Baustelleneinrichtungsplan berücksichtigt sind, so ist dies der Objektüberwachung des AG rechtzeitig vorher anzuzeigen und mit dem AG abzustimmen. Bei Erfordernis ist das zuständige Straßenverkehrsamt hinzuzuziehen und
es sind erforderliche Maßnahmen abzustimmen.

Verunreinigungen des öffentlichen Verkehrsraumes sind durch geeignete Vorkehrungen zu vermeiden, eingetretene Verschmutzungen der öffentlichen Verkehrsfläche sowie der Parkplatzanlage sind unverzüglich zu beseitigen.

Die Feuerwehrzufahrt von der Fischerstraße und der Sammelplatz vor dem bestehenden Hallenbad müssen dauerhaft freigehalten bleiben.

Angaben zu rechtlichen Vorgaben

Besondere umweltrechtliche Vorschriften

Wasserrechtliche, naturschutzrechtliche und umweltrechtliche Vorschriften, Auflagen und
Festsetzungen sind zu beachten.
Der Bereich östlich der bestehenden Fußwegebeziehung entlang des Ufers des Kleinen Küchensees ist gemäß gültigem Bebauungsplan Nr. 79, Teilbereich II, als gesetzlich geschütztes Biotop bzw. besonders geschützter Uferbereich zu schützen. Der Bereich darf
weder überbaut noch während der Baumaßnahme für Baustelleneinrichtung, Lagerflächen, Befahrung, Baustellenverkehr oder sonstige baubetriebliche Zwecke in Anspruch genommen werden.
Der unmittelbare Uferbereich ist während der gesamten Bauzeit freizuhalten und zu schützen. Aufschüttungen in Richtung des Kleinen Küchensees sind zu vermeiden.
Schutz- und Abgrenzungsmaßnahmen sind dauerhaft funktionsfähig zu erhalten; eigenmächtige Veränderungen, Öffnungen oder Versetzungen sind unzulässig.

Besondere Vorgaben für die Entsorgung

Das anfallende Abfallmaterial ist in Schuttbehältern des AN zu sammeln, und möglichst direkt abzufahren und entsprechend den geltenden Vorschriften zu entsorgen.

Spülwasser bzw. Wasser aus Bohrungen ist gesondert zu sammeln und zu entsorgen.
Kosten und Auflagen hierfür werden nicht gesondert vergütet und sind in die jeweiligen Einheitspreise einzukalkulieren.

Die wasserrechtliche Erlaubnis für die bauzeitliche Grundwasserabsenkung und die Einleitung des geförderten Wassers in den Kleinen Küchensee wurde vom AG beantragt. Der AG stellt dem AN die erteilte Erlaubnis rechtzeitig vor Beginn der erlaubnispflichtigen Wasserhaltung zur Verfügung.

Der AN hat dem AG nach Zuschlag unverzüglich und so rechtzeitig alle für seine Ausführung sowie für erforderliche Ergänzungen oder Änderungen der Erlaubnis benötigten Angaben und Unterlagen zu übermitteln. Dazu gehören insbesondere Angaben zum vorgesehenen Verfahren, zur Anzahl und Art der Pumpen, zur Förderleistung je Pumpe sowie zur voraussichtlichen Förder- und Einleitmenge und zur Dauer der Wasserhaltung. An erforderlichen Nachreichungen wirkt der AN mit.

Weitere Genehmigungen, die durch das vom AN gewählte Ausführungsverfahren erforderlich werden und nicht von der Erlaubnis des AG umfasst sind, hat der AN rechtzeitig zu veranlassen. Muss ein Antrag durch den AG gestellt werden, liefert der AN dafür die vollständigen Unterlagen und wirkt an der Antragstellung mit. Die hierfür erforderlichen Aufwendungen und Gebühren sind in Position 05.50 einzurechnen. Die erlaubnispflichtige Wasserhaltung und Einleitung dürfen erst aufgenommen werden, wenn die erforderlichen Erlaubnisse vorliegen; deren Nebenbestimmungen sind einzuhalten.
Die Kosten für die Einleitung trägt der AG.

Schutzgebiete oder Schutzzeiten im Bereich der
Baustelle

Immissionen und Beeinträchtigungen der Umgebung der
Baustelle sind auf das unvermeidliche Maß einzuschränken. Dies gilt insbesondere für Lärm, Staub, Erschütterungen und Licht.
Baustellenbeleuchtung ist so auszurichten, zu begrenzen und erforderlichenfalls abzuschirmen, dass eine unnötige Ausleuchtung der Uferzone, des Kleinen Küchensees sowie benachbarter Grundstücke vermieden wird. Bei staubintensiven Arbeiten sind geeignete Maßnahmen zur Staubbindung, insbesondere Bewässerung zur Staubniederschlagung, vorzusehen.
Besondere Schutzzeiten oder artenschutzrechtliche Einschränkungen sind, soweit sie sich aus dem Bebauungsplan, dem Artenschutzgutachten, behördlichen Auflagen oder den freigegebenen Ausführungsunterlagen ergeben, zu beachten. Nach derzeitigem Kenntnisstand sind über die ordnungsrechtlichen Vorgaben hinaus keine besonderen Schutzzeiten festgelegt.

Kampfmittel

Für das Baufeld besteht kein Kampfmittelverdacht.
Mögliche Funde von Bomben und Sprengkörpern sind unverzüglich zu melden, die Fundstelle ist abzusperren.

## 4. Angaben zur Bauausführung
Angaben zur Bauausführung

Vorarbeiten des Auftraggebers

Nachfolgende Leistungen wurden als Vorabmaßnahme
erbracht:

- Baumfällarbeiten im und um das Baufeld (inkl. Stubbenrodung)
- Rodung Einzelsträucher, Gehölzgruppen und Hecken
- Demontage von Straßenleuchten
- Stellung Bauzaun / Stellung Baumschutzzäune
- Einmessarbeiten der Hauptachsen und Bezugshöhen
- Übernahme der Prüfgebühren für die Statik

Baustellenbetrieb bei gleichzeitigem
Hallenbadbetrieb

Alle Arbeiten erfolgen parallel zum weiter aufrecht zu erhaltenden Hallenbadbetrieb. Dies setzt ein Höchstmaß an allgemeiner Rücksichtnahme des Baubetriebes auf die Belange des Hallenbads voraus.

Damit es zu möglichst wenig Konflikten zwischen der Baustelle und dem Hallenbad kommt, wurde die Baustelleneinzäunung separat vergeben. Diese Baustellenumschließung darf nicht verändert werden.
Unzulänglichkeiten, Beschädigungen o. ä. auch von Dritten sind umgehend der Objektüberwachung des AG anzuzeigen.

Von höchster Priorität ist die Gewährleistung eines sicheren Hallenbadbetriebes parallel zu den Bauarbeiten. Insbesondere bei der Anlieferung und Bestückung der Baustelle sind nicht immer kreuzungsfreie Wege möglich. In diesen Fällen ist durch die AN und deren Zulieferer mit größter Umsicht, Vorsicht und Rücksichtnahme zu operieren. Einzäunungen
der Baustelle sind immer geschlossen zu halten etc. Dafür ist jeder AN einschl. der Zulieferer verpflichtet.

Leistungsumfang

Alle ausgeschriebenen Leistungen umfassen jeweils die fertiggestellte Arbeit einschl. Montage und Lieferung aller Materialien, auch wenn diese nicht ausführlich im Positionstext genannt sind, wie z. B. Befestigungs-, Verbindungs-, Klebe- und Dichtungsmittel etc.

Alle Konstruktionsteile sind, auch wenn nicht in den Plänen oder Leistungsbeschreibung besonders vermerkt, durch geeignete Mittel gegen Windsog zu sichern.

Die Lagerflächen sind von den eigenen Materialien nach Beendigung der Arbeiten des Gewerks bzw. nach Beendigung des Arbeitsabschnitts umgehend zu räumen.

Reste und Müll sind auf eigene Kosten zu entsorgen.

Anschlüsse

Bauwasser:
Für das Bauwasser kann die vorhandene Sani Station des Wohnmobil-Stellplatzes genutzt werden. Weitere Anschlüsse werden zum Zeitpunkt der Ausführung nicht gestellt.

Abwasser:
Für das Abwasser kann die vorhandene Sani Station des Wohnmobil-Stellplatzes genutzt werden. Weitere Anschlüsse werden zum Zeitpunkt der Ausführung nicht gestellt.

Das Regenwasser kann in den Kleinen Küchensee an den definierten Einleitstellen abgeleitet werden, siehe dazu auch  Ausführungen unter 3. Angaben zur Bauausführung.

Für die Einleitung des Baugrubenwassers ist die Einleitungsgenehmigung durch den AG erwirkt worden.

Baustrom:
Die Baustromversorgung wird durch den AG sichergestellt. Hierzu wird auf dem Baustellenareal eine zentrale Baustromanlage errichtet und während der Bauzeit vom AG betrieben.

Die Verlegung der Leitungen von den bereitgestellten Anschlüssen bis zum Verwendungsort ist Leistung des AN.

Zum Start der Tiefbauarbeiten steht eine maximale Anschlussleistung von 120 kW zur Verfügung.

Die Kosten der Baustromversorgung trägt der AG. Eine Umlage oder Kostenbeteiligung des AN wird nicht erhoben. Ein Abzug oder eine Verrechnung mit der Vergütung des AN erfolgt nicht. Die Kosten der Bauwasserversorgung sowie der Entwässerung bzw. Abwasserentsorgung über die Sani-Station trägt der AN. Er hat die hierfür gegebenenfalls erforderlichen Anträge und Anzeigen rechtzeitig einzureichen sowie erforderliche Genehmigungen einzuholen. Anfallende Gebühren trägt der AN.

Benutzung oder Mitbenutzung überlassener Flächen
und Räume

Für den Baubetrieb ist das mit dem ortsfesten Bauzaun abgegrenzte Baufeld als zur Mitbenutzung der Gewerke überlassene Fläche definiert.

Bei Start der Tiefbauarbeiten sind bauseits keine Sanitärcontainer gestellt.

Bis zur Aufstellung der bauseitigen Sanitäranlagen sind durch den AN eigene Sanitäranlagen aufzustellen, vorzuhalten und zu unterhalten.

Aufenthalts- und Lagercontainer für den Umfang der eigenen Leistung hat der AN selbst zu bringen und zu unterhalten. Die Anzahl der Container, die Aufstellorte und die vorgesehene Vorhaltezeit sind mit der Bauüberwachung abzustimmen und vor der Ausführung
anzuzeigen.

Für den Anschluss Strom hat der AN ab Übergabepunkt selbst zu sorgen.

Sollten vom AN weitere Anschlüsse benötigt werden, so sind sämtliche Grundlagen und Abstimmungen sowie alle notwendigen Arbeiten für die Verlegung vom AN selbst vorzunehmen und bei der Baustelleneinrichtung entsprechend mit einzupreisen.

Bauleitung des AN

Die Bauleitung des AN muss deutsch sprechen können, entsprechend fachlich qualifiziert und mit allen Vollmachten ausgestattet sein, die notwendig sind, um die Bauarbeiten reibungslos abzuwickeln und alle Anordnungen des Auftraggebers oder dessen Beauftragten entgegenzunehmen und zur Ausführung zu bringen. Die Bauleitung des AN hat für die Dauer der Bauarbeiten während der Arbeitszeit erreichbar zu sein. Bei zeitweiser Verhinderung muss eine bevollmächtigte Stellvertretung, die ausreichende fachliche Kenntnisse besitzt, zur Verfügung stehen. Ein personeller Wechsel ist dem AG frühzeitig anzuzeigen.

Teilnahme des AN an Baustellenbesprechungen

Der AN ist verpflichtet, zu den regelmäßig stattfindenden Baustellenbesprechungen eine voll unterrichtete und verantwortliche Bauleitung oder eine kompetente Vertretung zu entsenden, um den Stand der Arbeiten und die für den weiteren Fortgang der Arbeiten erforderlichen Maßnahmen zu besprechen. Der genaue Termin der Baustellenbesprechungen wird von der Objektüberwachung festgesetzt. Begehungen werden nach Erfordernis vereinbart.

Bautageberichte

Der Auftragnehmer verpflichtet sich, während seiner Bautätigkeit Bautageberichte im DIN-A4-Format zu führen. Es ist für jeden Tag ein Bautagebericht zu erstellen, aus dem Folgendes hervorgehen muss:

- Art der Tätigkeit
- Anzahl der Beschäftigten
- Maschineneinsatz
- Stoffe und Bauteile
- Angaben über Baustellenbesuche
- Witterungsverhältnisse mit Temperaturangaben
- Besondere Vorkommnisse
- Anordnungen der Objektüberwachung, des Auftraggebers und des SiGeKo.

Der Auftragnehmer hat alle Vorgänge von Bedeutung, Beanstandungen und Unstimmigkeiten im Bauablauf unter Angabe von Tag und Stunde im Bautagebericht aufzuzeichnen, einschließlich der Leistungen, die durch Nachunternehmer oder ggf. ARGE-Partner erbracht werden.

Eine Ausfertigung ist der Objektüberwachung wöchentlich, spätestens 14-tägig am Ende der Woche digital vorzulegen.

Baustellenverordnung

Der AN hat alle zur Sicherung der Baustelle nach den gesetzlichen, polizeilichen und Unfallverhütungs-Vorschriften erforderlichen oder sonstigen Maßnahmen, ausschließlich unter eigener Verantwortung auszuführen bzw. zu veranlassen und diese während der Gebrauchszeit voll verantwortlich zu überwachen.  Der AG ist dafür nicht verantwortlich, auch wenn sich die Baustelle und die zugehörigen Gegenstände auf seinem Grundstück befinden.

Die Maßnahmen des Arbeits- und Gesundheitsschutzes sind zu beachten. Die Einhaltung der Arbeitsschutzbestimmungen der Berufsgenossenschaft ist durch den AN zu gewährleisten.

Es dürfen nur Geräte eingesetzt werden, die bezüglich Emissions- und Immissionsschutz den neuesten technischen Auflagen und Vorschriften für den Stadtbereich, sowie dem neuesten technischen Stand entsprechen. Grundsätzlich sind die erschütterungsärmsten Verfahren anzuwenden bzw. sind unumgängliche Erschütterungen auf das technisch erforderliche Mindestmaß zu beschränken, um Schäden an der bestehenden Bebauung oder untertägigen Einbauten zu vermeiden.
Der Aufwand dafür ist in die entsprechenden Einheitspreise einzukalkulieren.

Anweisungen der Aufsichtsbehörden an den AN sind dem AG sofort zur Kenntnis zu bringen. Ebenso die Ansprüche Dritter wegen Auswirkungen der Arbeiten des AN.

Der AG setzt für die Baustelle einen Koordinator für Sicherheit und Gesundheitsschutz nach § 3 der Baustellenverordnung ein. Die vom SiGeKo getroffenen Maßnahmen sind einzuhalten und den Anweisungen des SiGeKo ist Folge zu leisten.
Der AN hat dem Koordinator vor Beginn der Arbeiten seine Arbeitsverfahren sowie die vorgesehenen Sicherheitsmaßnahmen anzugeben. Für die Befolgung der Anweisungen des Koordinators und für das Abstellen sicherheitsrelevanter Mängel auf der Baustelle hat der Auftragnehmer eine zuständige Person zu benennen. Das Abstellen von Mängeln ist dem Koordinator und der Objektüberwachung des AG anzuzeigen. Der/die Auftragnehmer, einschließlich etwaiger Nachunternehmer, werden darauf hingewiesen, dass sie die für die Koordination der sicherheits- und gesundheitsrelevanten Punkte nötigen Unterlagen, sowohl für die Planungs- und Ausführungsphase, rechtzeitig und kostenfrei zur Verfügung zu stellen haben.

Termine

Für die Gründungsarbeiten werden folgende Ausführungstermine vorgegeben:

Baustelleneinrichtung ab 22.02.2027

Beginn des Erdbaus/Wasserhaltung ab 01.03.2027

Fertigstellung der Pfähle bis 09.07.2027

Die Kapparbeiten sind mit einem Zeitverzug von 2 Wochen parallel zu den laufenden Pfahlarbeiten vorzunehmen.

## 5. Baustelleneinrichtung
Baustelleneinrichtung

Flächen der Baustelleneinrichtung, allgemeine Hinweise

Die Zufahrt zum Baufeld erfolgt im nordwestlichen Bereich des Baufelds.

Der AG stellt keine BE-Flächen und Entladezonen außerhalb des Baugrundstücks zur Verfügung. Dies ist bei der Baustellenlogistik zu berücksichtigen. Weitere angrenzende Straßen einschließlich Gehwege sind öffentliche Flächen und dürfen nicht als Lagerflächen oder Parkplätze benutzt werden. Gleiches gilt für Privatflächen.

Eine Beweissicherung des Zustandes der Bestandsbebauungen im direkten Baustellenumfeld vor Ausführungsbeginn wird durch den AG erfolgen.
Vor Beginn der Arbeiten ist durch den AN eine Zustandsfeststellung und Dokumentation der direkt angrenzenden und beanspruchten Verkehrs- und Freiflächen durchzuführen.

Die Verkehrsführung für die Transporte zur bzw. von der Baustelle, evtl. Einengungen der öffentlichen Bereiche (Straßen, Gehwege etc.) durch die Baustelleneinrichtung und die dadurch bedingten temporären Veränderungen der öffentlichen Verkehrsführung mit den damit ggf. verbundenen temporären Maßnahmen sind rechtzeitig, jedoch mindestens 4 Wochen vorher mit den zuständigen Behörden abzustimmen und sind Leistung des Auftragnehmers.

Eine entsprechend der Verschmutzung regelmäßige Reinigung der angrenzenden öffentlichen Flächen, dieses gilt insbesondere für die Baustellenzu- und -abfahrtsbereiche, hat vom Auftragnehmer zu erfolgen.

Der Auftragnehmer übernimmt generell die Verkehrssicherungspflicht für die Dauer der Bauzeit für die gesamten von der Baumaßnahme berührten Grundstücksflächen, einschließlich der dazugehörigen öffentlichen Grundstücksflächen. Betriebsabläufe benachbarter Grundstücke dürfen durch den Baustellenbetrieb nicht beeinträchtigt werden. Der Auftragnehmer trägt hierfür die Verantwortung und stellt den Auftraggeber insofern von allen Ansprüchen der Grundstücksnachbarn und Dritter frei.

Schadensbeseitigung

Alle Beschädigungen an Flächen und Bauteilen, die durch den Baubetrieb verursacht wurden, sind unverzüglich nach dem Entstehen zu beseitigen.

Hausrecht

Im gesamten Baustellen- und Grundstücksbereich wird das Hausrecht mit allen hieraus abzuleitenden Verpflichtungen - von der Auftragserteilung bis zur Übergabe der Baumaßnahme - vom Auftragnehmer wahrgenommen.

Ausstattung

Für die Ausführung der ausgeschriebenen Gesamtleistung ist die Baustelle mit allen erforderlichen Maschinen und Geräten, Kränen, Bauaufzügen, Tagesunterkünften, Büros, WC- und Sanitäranlagen, Sanitätsräumen, Magazinen, Werkstätten, Lagerräumen, Lagerplätzen, Baustraßen, Laufstegen, Baustrom, Bauwasser/-abwasser, Bautüren, Bauschließanlage, etc., nach Erfordernissen des AN einzurichten.

Die Planung für die Baustelleneinrichtung inkl. aller Abstimmungen mit allen Beteiligten, Betroffenen und zuständigen Ansprechpartnern sowie deren Genehmigungen, liegt auf Seiten des AN. Der gesamte Bauablauf ist phasenweise in Form von Baustelleneinrichtungsplänen darzustellen. Bei Änderung der Randbedingungen im Verlauf der Projektabwicklung sind die Phasenpläne vom AN fortzuschreiben.

Bauhilfsmaßnahmen, die nicht in das Bauvorhaben integriert sind, werden grundsätzlich vom AN vollständig entfernt. Ausnahmeregelungen sind mit dem Auftraggeber, hinsichtlich des Leistungsumfangs und Erstattung, im Einzelfall zu vereinbaren.

Bewachung

Die Baustelle ist entsprechend den Forderungen der Sachversicherer zu verschließen. Es obliegt dem Auftragnehmer die Baustelle gegen unbefugtes Betreten, während und außerhalb seiner Arbeitszeiten, zu sichern. Eine Bewachung durch den Auftraggeber erfolgt nicht. Das Baufeld verlassende Fahrzeuge sind zumindest  stichprobenartig zu kontrollieren. Eine Haftung aus dem Umstand, dass der AG das Baufeld einzäunt entsteht nicht.

Baustellenreinigung, Entsorgungslogistik

Der im gesamten Baustellenbereich anfallende Schutt und Abfall ist zentral, jedoch fraktioniert nach Abfallart zu sammeln, umgehend abzufahren und fachgerecht zu entsorgen. Eine Abfallbilanz und der Nachweis der fachgerechten Entsorgung sind am Ende der Baumaßnahme durch den Auftragnehmer nachzuweisen und dem Auftraggeber zu übergeben. Zusätzlich ist wöchentlich ein Entsorgungsnachweis zu erbringen. Alle durch den Baubetrieb verursachten Verschmutzungen im öffentlichen Bereich und auf dem Baugelände sind sofort zu beseitigen.

Kommt der Auftragnehmer seiner Verpflichtung zur Baustellenreinigung nicht nach, ist der Auftraggeber berechtigt, diese Leistung auf Kosten des Auftragnehmers zu veranlassen. Der Auftragnehmer ist verpflichtet, geeignete Maßnahmen zur Vermeidung von Verschmutzungen zu ergreifen.

Brandschutz

Die Brandschutzmaßnahmen sind insbesondere mit der Feuerwehr, den zuständigen Behörden und den Berufsgenossenschaften abzustimmen. Alle Forderungen sind in der Planung der Baustelleneinrichtung zu berücksichtigen und in das Genehmigungsverfahren für die Baustelleneinrichtung einzubeziehen.

Vermessung

Dem Auftragnehmer wird vom Auftraggeber bei Beginn der Arbeiten ein Höhenpunkt übergeben. Dieser Höhenpunkt ist auf das Baugelände durch den Auftragnehmer zu übertragen und für die Dauer der Baumaßnahme zu sichern.

Ebenso werden dem Auftragnehmer bei Beginn der Arbeiten zwei sich kreuzende Hauptachsen eingemessen und übergeben.

Alle weiteren Vermessungsarbeiten, die für die komplette Ausführung der Gesamtmaßnahme erforderlich sind, sind Leistungsumfang des Auftragnehmers.

Betrieb von Baumaschinen

Beim Betrieb von Baumaschinen sind die Vorgaben des Bundes-Immissionsschutzgesetzes in Verbindung mit der 32. BImSchV (Geräte- und Maschinenlärmschutzverordnung) und der Allgemeinen Verwaltungsvorschrift zum Schutz gegen Baulärm (AVV Baulärm) zu beachten. Im Zuge des Baus bedeutet dies insbesondere die Einhaltung der gemäß AW-Baulärm geltenden Immissionsrichtwerte.

Für lärmintensive Tätigkeiten ist darauf zu achten, dass die Arbeitszeiten einzuhalten sind:
Nachtzeit ist von 20:00 Uhr bis 7:00 Uhr, in diesem Zeitraum gilt ein verminderter Immissionsrichtwert.

Besondere Anforderungen an das Auf- und Abbauen
sowie Vorhalten von Hebezeugen, Aufzügen und Gerüsten

Die Aufstellorte und die vorgesehene Vorhaltezeit der Hebezeuge und Aufzüge sind mit der Objektüberwachung des AG abzustimmen und vor der Ausführung anzuzeigen.
Mögliche Standorte für Autokräne sind in dem Baustelleneinrichtungsplan dargestellt.

Aufgrund der innenstadtnahen Lage ist, sofern ein Überschwenken mit dem/den vom AN geplanten Kran/-en von benachbarten Grundstücken notwendig ist, dies dem AG umgehend nach Beauftragung mitzuteilen.

In Bereichen der Bestandsbäume ist beim Aufstellen von eigenen Gerüsten auf Wurzeln und Äste Rücksicht zu nehmen. Bedarf es während der Bauzeit eines Rückschnitts des Baumbestandes, so ist dies rechtzeitig der Bauüberwachung und dem AG anzuzeigen.

## 6. Baunebenkosten: Gutachten und Beratung
Baunebenkosten: Gutachten und Beratung

Allgemeines

Die Organisation und Durchführung der Qualitätssicherung bei der Ausführungsplanung und bei der Bauausführung ist eine Kernaufgabe des Auftragnehmers. Der Auftragnehmer ist verpflichtet, seine Planung und Bauausführung selbst zu koordinieren, zu prüfen und erforderlichenfalls Sachverständige zu beauftragen und einzubinden.

Grundlagen

Der Auftraggeber hat ein Baugrundgutachten sowie eine Stellungnahme zu ergänzenden Erkundungen erstellen
lassen, die als Anlage 3 beigefügt sind. Die Ergebnisse der vorgenannten Gutachten sind Bestandteil der Leistungsbeschreibung.

Angaben zur Dokumentation

Art und Umfang der vom Auftraggeber verlangten

Eignungs- und Gütenachweise, Dokumentationsunterlagen für alle zu liefernden Baustoffe, Baustoffgemische, Fertigteile und Geräte (Konformitätserklärungen, Eignungsnachweise, Bauartzulassungen, sonst. Prüfzeugnisse, geprüfte statische Berechnungen, Verlegepläne, Werk- und Montagepläne, Datenblätter, Bedienungs- und Wartungsvorschriften, Ersatzteillisten, Bestandszeichnungen, ASI-Plan, Protokolle der Eigen- und Fremdüberwachung usw.) sind unaufgefordert zu übergeben.
Der Auftragnehmer haftet für die Richtigkeit der übergebenen Unterlagen.

Baustoffe müssen den einschlägigen Normen genügen.

Die Erfüllung der im Leistungstext beschriebenen Anforderungen durch die angebotenen Bauteile / Elemente / Konstruktionen ist auf Anforderung anhand gültiger Prüf- und Zulassungsbescheinigungen in Deutschland öffentlich anerkannter Prüfstellen und Muster zu belegen.

Für Funktion und Materialqualität von gelieferten Teilen/Baustoffen trägt der Unternehmer die Verantwortung. Sämtliche Kosten für Güteprüfungen sind in die Einheitspreise einzurechnen, sofern nicht gesonderte Leistungspositionen ausgeschrieben sind.

Die Ergebnisse aller Messungen zur Eigenüberwachung sind dem Auftraggeber mitzuteilen. Auf Anforderung des Auftraggebers sind diese Messungen nachzuweisen.
Messungen, die der Auftraggeber während der Bauzeit ausführt, sind lediglich Kontrollen. Sie entheben den Auftragnehmer nicht von der Verantwortung für die Richtigkeit seiner Bauausführung.

Sofern nicht in den Positionen dieser Leistungsbeschreibung anders beschrieben, sind die geforderten Unterlagen in 1-facher Ausführung in Ordnern mit Inhaltsverzeichnissen, Deck- und Trennblättern, nach Vorgabe durch den AG zusammenzustellen. Zusätzlich sind die Unterlagen 1-fach digital (PDF) auf einem Datenträger zu übergeben.

Das Fehlen von Unterlagen kann als wesentlicher Mangel angesehen werden.

Abrechnung nach bestimmten Zeichnungen oder
Tabellen

Bei Rechnungsstellung sind Massenermittlungen sowie dazugehörige Aufmaße und Aufmaßskizzen beizufügen.
Bei einer überschlägigen Massenermittlung für Abschlagsrechnungen ist dies deutlich darzustellen/ anzugeben.
Mengenermittlungen und Aufmaße sind nachvollziehbar aufzustellen und fortlaufend zu nummerieren.

Die Aufmaße und Mengenermittlungen für die Abrechnung sollten möglichst für alle Rechnungen zusätzlich im GAEB DA11-Format eingereicht werden.

Ausführungspläne

Die aktuellen Ausführungspläne werden dem AN vor Ausführungsbeginn einmalig in 1-facher Papierausfertigung sowie digital im PDF-Format zur Verfügung gestellt.

Der weitere Plan- und Dokumentenaustausch erfolgt digital über eine vom AG bereitgestellte Cloud-/Projektplattform. Der konkrete Zugang sowie ggf. projekt- oder gewerkespezifische Ordnerstrukturen werden dem AN rechtzeitig mitgeteilt.

Der AN verpflichtet sich mit der Beauftragung, sich für den Zugang zur Cloud-/Projektplattform des AG freischalten zu lassen und die hierfür erforderlichen Nutzungs-, Vertraulichkeits- und Datenschutzregelungen einzuhalten. Zugangsdaten dürfen nicht an unberechtigte Dritte weitergegeben werden.

Spätere Fortschreibungen, Aktualisierungen und Planänderungen erhält der AN grundsätzlich in digitaler Form über die vom AG bereitgestellte Cloud-/Projektplattform. Der AN hat die dort bereitgestellten Unterlagen regelmäßig auf neue
Planstände, Änderungen und Freigaben zu prüfen und diese bei der Arbeitsvorbereitung und Ausführung zu berücksichtigen.

Der Ausführung dürfen nur Unterlagen zugrunde gelegt werden, die vom AG bzw. von der Objektüberwachung des AG als zur Ausführung freigegeben oder bestimmt gekennzeichnet sind. Störungen beim Zugriff, fehlende Unterlagen oder Unklarheiten zu Planständen sind der Objektüberwachung des AG unverzüglich anzuzeigen.

## 7. Allgemeine Baunebenkosten
Allgemeine Baunebenkosten

Prüfungen, Genehmigungen, Abnahmen

Baugenehmigung

Der Bauherr übernimmt die Gebühren für eventuell notwendige Baugenehmigungen.

Soweit durch Änderungen, stückweises Nachreichen oder ähnliche Maßnahmen, die der Auftragnehmer zu vertreten hat, zusätzliche Gebühren zur Anrechnung kommen, gehen diese zu Lasten des Auftragnehmers.

Genehmigungsgebühren für Bauzwischenzustände sowie für ggf. erforderliche Zulassungen im Einzelfall gehen zu Lasten des AN.

Sonstige Baunebenkosten

Vervielfältigungen

Der Auftragnehmer hat ab Auftragserteilung sämtliche Kosten für Vervielfältigungsarbeiten und Digitalisierungen jeglicher Art zu übernehmen, die für seine Gesamtleistungen erforderlich sind.

Hierin eingeschlossen sind auch alle Kosten für die dem Auftraggeber bereitzustellenden Unterlagen in Form von Originalen, Kopien und Vervielfältigungen jeglicher Art.

## 8. Angaben zur Leistungsbeschreibung
Angaben zur Leistungsbeschreibung

Die ausgeschriebenen Leistungen betreffen den Erdbau, die Wasserhaltungsmaßnahmen und die Pfahlgründung des geplanten Schwimmbadgebäudes.

Vor Abgabe eines Angebotes wird eine Ortsbesichtigung empfohlen.

Hinsichtlich eventueller Widersprüche und Unklarheiten bzw. Beschreibungslücken dieser Leistungsbeschreibung im Hinblick auf die übrigen Vertragsgrundlagen und im Hinblick auf die tatsächlich vorgefundenen Gegebenheiten wird seitens des Auftraggebers keine Verantwortung übernommen. Der AN kann sich nicht auf Widersprüche, Unklarheiten oder Erkundungslücken hinsichtlich dieser Vertragsgrundlagen berufen. Mögliche Widersprüche, Unklarheiten, Lücken hat der AN vor Vertragsabschluss mit dem AG zu klären.

Alle vom AG zur Verfügung gestellten Unterlagen hat der AN auf Vollständigkeit, Übereinstimmung, Mängelfreiheit und Durchführbarkeit zu prüfen. Die in der Ausschreibung erhobenen Anforderungen und Qualitäten stellen Mindestforderungen dar. Sollten sich aus den anzuwendenden EN/DIN-Normen, Zustimmungen im Einzelfall, VDI-Richtlinien oder Gutachten höhere Forderungen ergeben, sind diese zu berücksichtigen. Bei Widersprüchen in den Ausschreibungsunterlagen gilt immer die jeweils höhere Qualität.

Gleichwertige Fabrikate und Produkte sind zugelassen, sofern sie die ausgeschriebenen Anforderungen vollständig erfüllen und die Gleichwertigkeit mit dem Angebot nachgewiesen wird und die Gründung unverändert auf bewehrten Pfählen erfolgt. Nebenangebote sind nicht zugelassen.

Für Bauprodukte gelten die jeweils einschlägigen Bestimmungen des europäischen Bauproduktenrechts, insbesondere die Verordnungen (EU) Nr. 305/2011 und (EU) 2024/3110 einschließlich der jeweils geltenden Übergangsregelungen. Die für das jeweilige Produkt vorgeschriebenen Leistungs- bzw. Leistungs- und Konformitätserklärungen, CE-Kennzeichnungen und Produktunterlagen sind in der gesetzlich vorgesehenen Form vorzulegen.

Neben dem CE-Kennzeichen sind zusätzlich anzugeben:

- Name und Kennung des Herstellers
- Angaben zu den Produktmerkmalen, ggf. gemäß technischen Spezifikationen
- Das Herstellungsjahr bzw. die letzten beiden Ziffern des Herstellungsjahres
- Symbol der eingeschalteten Überwachungsstelle
- Nummer des EG- Konformitätszertifikats

Der AN ist in seinem Aufgabenbereich zuständig für die Einhaltung aller Umweltvorschriften, die sich aus den einschlägigen Gesetzen, Verordnungen, Satzungen, behördlichen Richtlinien sowie Bau- und Betriebsgenehmigungen ergeben. Dies betrifft die ordnungsgemäße Entsorgung von Abfällen und Abwässern, die bestimmungsmäßige Anwendung, Lagerung und den Transport von gefährlichen Stoffen sowie die Beachtung von Schutzgebieten und -zeiten im Bereich der Baustelle (Gewässer-, Boden-, Natur-, Landschafts- und Immissionsschutz). Die hierzu erforderlichen Ausrüstungen und Sicherheitseinrichtungen hat der AN für die Dauer seiner Arbeiten auf seine Kosten zu beschaffen, vorzuhalten und einzusetzen. Für eventuell bei Durchführung seiner Arbeiten nötige Bauhilfsmaßnahmen hat der AN die dafür erforderlichen Genehmigungen auf seine Kosten zu beschaffen.

Der verantwortliche Bauleiter/Fachbauleiter bzw. sein Umweltschutzverantwortlicher hat die Einhaltung der Umweltschutzbestimmungen im Baustellenbereich sicherzustellen. Er ist verpflichtet, seine Arbeitskräfte rechtzeitig in der Beachtung aller Umweltschutzbestimmungen im Baustellenbereich zu unterweisen. Kommt der AN den vorstehend genannten Verpflichtungen nicht nach, ist der AG berechtigt, nach einmaliger schriftlicher Aufforderung mit Fristsetzung und entsprechender Androhung die erforderlichen Maßnahmen auf Kosten des AN durchzusetzen.

Bei der Durchführung der Bauarbeiten ist die Belästigung durch Geräusche der für die Bauarbeiten einzusetzenden Geräte, Maschinen, Fahrzeuge usw. so gering wie möglich zu halten. Gesetzliche Bestimmungen und die dazu erlassenen Durchführungsverordnungen, Richtlinien usw. sind einzuhalten. Es sind erschütterungsarme, schallisolierte Geräte, Maschinen usw. einzusetzen. Während arbeitsfreier Zeiten und bei Unterbrechungen sind die Arbeitsmaschinen auszuschalten. Es sind Baumaschinen einzusetzen, die den Anforderungen der oben genannten Richtlinie 2000 / 14 EG vom 08.05.2000 entsprechen und die Kriterien des Umweltzeichens "lärmarme Baumaschine" enthalten und entsprechend gekennzeichnet sind. Der AN hat auf Verlangen die Einhaltung der Lärmgrenzwerte durch Messungen nachzuweisen. Die Messprotokolle sind dem AG zu übergeben.

Der AN schuldet die aktive behinderungsfreie Koordinierung aller seiner Leistungen mit den parallel laufenden Arbeiten des Gewerks Erdarbeiten. Der AN hat seine Leistungen mit allen - vorhergehenden und nachfolgenden - Gewerken, die seine eigene Leistung technisch berühren sowie mit Gewerken die zeitgleich auf der Baustelle tätig sind so abzustimmen, dass die eigene Leistung und die eigenen Ausführungstermine in Bezug auf die Detailausführungsschritte und Funktionsgerechtigkeit ordnungsgemäß erfolgen. Die dabei anstehende Koordination von Arbeitsabfolgen, technischen und organisatorischen Abhängigkeiten sowie zeitlich getrennte Einzelschritte von Teilleistungen sind bei der Angebotskalkulation zu berücksichtigen.

Alle Leistungen, welche durch den AN erbracht werden, hat er eigenverantwortlich in Form von Übergabeprotokollen zu koordinieren und zu übergeben.

## 9. Anlagen zur Ausschreibung
Anlagen zur Ausschreibung

Anlage 1.1:  Genehmigungsplanung:
  Entwurfsplan Gründung vom 29.08.2025;
  M 1:100
  WP_P_FU_GR_200_00

Anlage 1.2:  Genehmigungsplanung:
  Schnitt A-A und B-B vom 29.08.2025
  M 1:100
  WP_P_XX_SN_204_00

Anlage 2:  Lageplan;
  BE-Phase Tiefbau vom 06.08.2026
  M 1:200
  Plannr. 1907-AQS-2.5-141_LP-BE-200_VAa

Anlage 3.1:  Geotechnisches Gutachten vom 08.03.2024
  IGB Ingenieurgesellschft mbH

Anlage 3.2:  Abschlussbericht zu den
  Grundwasserstandsmessungen vom 20.02.2025
  IGB Ingenieurgesellschft mbH

Anlage 3.3:  BV Aqua Siwa Ratzeburg
  Geotechnische Stellungnahme zur erweiterten
  Baugrunderkundung und Festlegung von
  Bemessungsprofilen vom 04.09.2026
  BBI Geo- und Umwelttechnik Ingenieur-Gesellschaft mbH

Anlage 4:  Ausschnitt der Statischen Berechnungen,
  Teil 3 Gründung vom 03.03.2026
  mit Prüfvermerk vom 29.06.2026

Anlage 5.1:  Unterlagen zur Wasserhaltung
  Antrag auf Einleitung des Baugrubenwassers in den
  Küchensee mit Erläuterungsbericht vom 22.09.2025

Anlage 5.2:  Unterlagen zur Wasserhaltung
  Auszug des Schriftverkehrs zur Erläuterung der
  Messstelle  ([U3] zu Anlage 5.1)

## 01 VE 99-005-Tiefb-2026 Erd- und Spezialtiefbauarbeiten

### Titel 01 Baustelleneinrichtung

**01.10 Baustelle einrichten - allgemein**
*** Pauschalposition
Baustelle für sämtliche auszuführenden Leistungen einrichten. Dies schließt alle Leistungen von der Pfahlherstellung über die Wasserhaltung und die Erdarbeiten ein. Geräte, Werkzeuge und sonstige Betriebsmittel, die zur vertragsgemäßen Durchführung der Bauleistungen erforderlich sind, auf die Baustelle bringen, betriebsbereit aufstellen einschl. aller dafür notwendigen Arbeiten.

Sanitäranlagen sind zum Zeitpunkt der Arbeiten noch nicht vorhanden und sind für den Eigenbedarf zu stellen und einzukalkulieren.

BE-Fläche sind nur auf dem Baufeld möglich. Die Zuwegung zur Baustelle erfolgt über die nordwestliche Zufahrt der Maßnahme.

Baumaschinen, Gerätschaften, Materialcontainer und dgl., soweit erforderlich, antransportieren, aufbauen und einrichten. Einzurechnen ist ggf. mehrfach erforderlicher Ab- und Antransport von Gerätschaften etc. unter Berücksichtigung des in der Baubeschreibung genannten Bauablaufs.

Versorgungsanschlüsse sind entsprechend der Angaben in den Vorbemerkungen vorhanden. Entsorgungseinrichtungen (Abwasser etc.) und dgl. sind im für die Ausführung der eigenen Leistung erforderlichen Umfang herzustellen, einschl. aller Anschlussgebühren.

Einzukalkulieren ist weiterhin die Reinigung der Verkehrsflächen im Ein- und Ausfahrtsbereich der Baustelle mittels selbstaufnehmender Kehrmaschine für einen ordnungsgemäßen Zustand der Straßen für die Dauer der Bauzeit. Sämtliche Lohn-, Geräte- und Materialkosten auch für Spritzwasser und Entsorgung des Kehrichts sind einzurechnen.

Die Baustelle ist in erforderlichem Umfang für den Winterbetrieb einzurichten und auszurüsten. Die Kosten dafür sind einzurechnen.

Aufstellung des ortsfesten Bauzauns zur
Baufeldsicherung erfolgt als Vorleistung zum Start der
Erd- und Tiefbauarbeiten, s. Vorbemerkungen.
Menge: 1,000 psch

**01.20 Baustelleneinrichtung vorhalten und betreiben - allgemein**
Baustelleneinrichtung der Vorposition für die Dauer der Baumaßnahme vorhalten, betreiben und unterhalten.

Sämtliche anfallenden Betriebskosten der Baustelleneineinrichtung sowie Kosten für die Reinigung der Unterkünfte/Sanitärcontainer und dergleichen sind einzurechnen.

Eine vom AN verschuldete Fristüberschreitung verändert den Kostenansatz für das Vorhalten der Baustelleneinrichtung nicht. Die Baumaßnahme gilt erst nach mängelfreier Gesamtabnahme der Bauleistungen durch den AG als beendet.
Menge: 20,000 Wo

**01.30 Baustelle räumen - allgemein**
*** Pauschalposition
Die Baustelleneinrichtung ist nach Abschluss der vertraglich geschuldeten Leistungen zu räumen. Sämtliche vom AN für die Baustelleneinrichtung oder den Baubetrieb in Anspruch genommenen Flächen sind in den ursprünglichen Zustand zurückzuversetzen und dem AG zu übergeben, soweit in den Ausschreibungsunterlagen kein dauerhafter Verbleib vorgesehen ist.

Die hergestellten Lagerflächen sind nach Abschluss ihrer Nutzung von Geräten, Materialien und sonstigen Einrichtungsgegenständen zu räumen, zu begradigen und eben an den AG zu übergeben. Die hergestellte Arbeitsebene verbleibt dauerhaft; ein Rückbau ist nicht geschuldet. Temporäre Baustraßen und sonstige temporäre Flächenbefestigungen sind zurückzubauen, soweit ihr dauerhafter Verbleib nicht ausdrücklich vorgesehen ist.

Die Kosten für die vorgenannten Leistungen sind in diese Position einzurechnen.
Menge: 1,000 psch

**01.40 Baustraße/Lagerflächen herstellen**
Herstellen der Lagerflächen nach Anforderungen des AN zur Befahrung der Fläche für die eigenen Leistungen sowie die Zwischenlagerung des Aushubmaterials.

Mineralgemisch als temp. Flächenbefestigung/
Baustellenzufahrt und Lagerfläche Bodenmieten, d=30cm
bzw. gem. Erfordernis für Befahrbarkeit durch
Bohrgeräte zur Herstellung der Pfahlgründung,
Mineralgemisch auf Verkehrs- u. Lagerflächen,
einbauen, begradigen und verdichten, einschließlich
Unterlage aus geeignetem Geotextil als Trennvlies ohne
besondere statische Eigenschaften, Überlassung zur
Weiternutzung für Folgegewerke über die gesamte Bauzeit.
Menge: 550,000 m³

**01.50 Schutzeinrichtungen für Verkehrssicherung**
Schutzeinrichtungen für Verkehrssicherung während der
Bauzeit
Menge: 1,000 Psch

### Titel 02 Pfahlgründung

#### Bereich 02.01 Technische Bearbeitung

**02.01.10 Technische Bearbeitung**
Durchführung der zur Bauausführung erforderlichen technischen Bearbeitung/Planung - Genehmigung- und Ausführungsplanung. Alle im Rahmen der technischen Bearbeitung erforderlichen Pläne wie z. B. Absteckpläne, Lageplan der Auflast sowie sonstige zur Ausführung notwendige (statische) Nachweise (z. B. Standsicherheitsnachweis Auflast, etc.), Werk- und Montagepläne etc. sind vom AN zu erstellen.

Übergabe der Revisionsunterlagen

Weiter ist ein Baustelleneinrichtungsplan zu erstellen und dem AG vor Baubeginn zur Abstimmung vorzulegen.
Menge: 1,000 Psch

**02.01.20 Vermessungsarbeiten**
Durchführung sämtlicher für die Bauausführung, zur Dokumentation der Arbeiten, zur Erstellung der Revisionsunterlagen sowie zur Abrechnung der Bauleistungen erforderlichen Vermessungsleistungen.

Höhenpunkt und Achsen im näheren Umfeld der Maßnahme werden vom AG zur Verfügung gestellt. Die Lage der Festpunkte wird mit dem AN im Rahmen eines Ortstermins abgestimmt. Der AN ist für den Erhalt und die Sicherung aller übergebenen Vermessungsfestpunkte verantwortlich. Die Punkte sind nach Beendigung der Arbeiten wieder an den AG zu übergeben.

Der AN hat mindestens folgende Vermessungsleistungen durchzuführen:

- Vermessen der vorzubelastenden Fläche

- Einmessen des aufgehaldeten Materials

- Einmessung (Höhe und Lage) der Unter- und Oberkante der Arbeitsebene

- Einmessen der Pfahlpositionen

- Dokumentation sämtlicher Vermessungsergebnisse.

Die vorgenannten Einmessungen sind baubegleitend nach Höhe (m NHN) und der Lage (Gauss-Krüger-Koordinaten-
system, ETRS 89, Lagestatus 320) vorzunehmen. Die Messergebnisse sind in Form von Lageplänen (1-fach in Papierform) sowie in digitaler Form als dxf-File und im pdf-Format zu liefern.

Die Vermessungsarbeiten für den Erdbau sind hier mit einzukalkulieren.
Menge: 1,000 Psch

#### Bereich 02.02 Pfahlgründung

**02.02.10 Pfahlgründung, Vollverdrängungsbohrpfahl**
Herstellen von erschütterungsfreien Ortbeton-Vollverdrängungsbohrpfählen mit einem (Mindest)Pfahldurchmesser von 0,56 m nach DIN EN 1536 und DIN EN 12699, bestehend aus folgenden Leistungen, die bei der Kalkulation einzurechnen sind:

Bodenarten gemäß Geotechnischem Gutachten in Anlage 3,
Bohrlängen ab OK Arbeitsebene, erforderliche Höhe der Arbeitsebene ist durch AN in der Ausführungsplanung festzulegen, Unterkante Pfahlkopffundament +3,65 m NHN, Beginn tragfähiger Baugrund -4,0 m NHN bis -10 m NHN, Pfähle zur Abtragung von charakteristischen Pfahllasten gemäß beigefügtem Pfahlplan, charakteristische Lasten von 380 kN bis ca. 890 kN (Ek, Druck),
Ausrichten des Bohrgerätes an jedem Punkt und Umsetzen des Bohrgerätes zwischen den Bohrpunkten,
verlorene Bohrspitze, Liefern und Einbauen des Betons,
Betonqualität C30/37, Expositionsklasse XC3,
Liefern und einbauen der statisch erforderlichen Bewehrung, einschließlich der erforderlichen Anschlussbewehrung, wobei eine ausreichende Einbindelänge der Bewehrung in den Pfahlkopfbalken gem. Statik zugrunde zu legen ist, Mindesteinbindelänge in den tragfähigen Baugrund 2,5 m,
Abfuhr und Entsorgung des anfallenden Bohrgutes, Boden gemäß LAGA-Klasse ≤ Z2.

Der Betonmehrverbrauch gegenüber dem theoretischen Pfahlvolumen wird nicht gesondert vergütet und ist bei der Kalkulation ebenfalls einzurechnen. Ebenso sind ggf. Leerbohrungen und deren Verfüllung mit einzurechnen.

Aufzeichnen eines Herstellprotokolls von jedem Pfahl. Das Protokoll muss alle wichtigen Daten enthalten und eine Kontrolle der ausgeführten Arbeiten, insbesondere auch im Hinblick auf die erforderliche Pfahleinbindung in den tragfähigen Baugrund, ermöglichen.

Die Abrechnung erfolgt nach ausgeführter Pfahllänge ermittelt von Unterkante Pfahlkopffundament bis Unterkante Pfahlfuß. Pfahlanzahl ca. 174 Stück.

Die Pfahllängen ergeben sich aus den Erfordernissen der statischen Bemessung sowie konstruktiver Randbedingungen. Der Einheitspreis gilt entsprechend unabhängig von der Menge.

Vom Bieter anzugeben:

'Pfahltyp und Pfahldurchmesser'
'............................................'

'Kalkulierter Einheitspreis Beton'
'............................................'

'Kalkulierter Einheitspreis Bewehrung'
'............................................'
Menge: 3200,000 m

**02.02.20 Fehlbohrung**
Fehlbohrung bis 5 m Tiefe auf Grund eines Hindernisses einschließlich verlorener Spitze und Umsetzen des Gerätes.
Menge: 1,000 Stk

**02.02.30 Durchörtern Hindernis**
Durchörtern eines Hindernisses aus Beton, Mauerwerk oder Holz während der Arbeiten zum Niederbringen der Vollverdrängungsbohrung.

Anzugeben ist ein Zulagepreis zum Bohrmeter.
Menge: 1,000 m

**02.02.40 Kappen der Pfahlköpfe, VB-Pfähle**
Kappen der Pfahlköpfe der Verdrängungsbohrpfähle auf planmäßige Sollhöhe (Unterkante Pfahlkopffundament), Kappmaß entsprechend Überbeton des AN, einschließlich Freistemmen und Richten der Bewehrung und Abtransport und Entsorgung des Abbruchmaterials.

Abgerechnet wird nach Stückzahl der gekappten Pfähle.
Menge: 174,000 Stck

**02.02.50 Integritätsprüfungen**
Low-Strain-Integritätsprüfung an 10% der Pfähle nach Unterlagen des AG gemäß "Empfehlungen für statische und dynamische Pfahlprüfungen" der Deutschen Gesellschaft für Geotechnik durchführen. Auswertung der Messungen mit Einteilung in die Beurteilungsklassen gemäß EA-Pfähle und Verfassen eines zusammenfassenden Berichts mit Dokumentation sämtlicher Eingangsdaten und Messergebnisse. Vorlage des Berichtes beim AG bis spätestens 5 Arbeitstage nach der Messung.
Bei mehrmaliger Messung ist die Abfassung
separater Einzelberichte bzw. eines sukzessive
fortzuschreibenden Berichts einzukalkulieren. Unterlagen digital an den AG liefern. Der Pfahlkopf
muss bis auf den sauberen Beton freigelegt werden und
möglichst flach und staubfrei sein.
Die Kosten für die Integritätsprüfungen sind in der vorliegenden Position einzurechnen.
Menge: 18,000 Stk

### Titel 03 Erdarbeiten

*Hinweis: Ausführungsbestimmungen*
Aufgrund der Ausführung einer Tiefgründung ist die Ausführung von Bodenaustausch als Tragschicht nicht erforderlich. Die erforderlichen Erdarbeiten umfassen das Ausheben von Böden im Bereich der Sohlplatte und des Tragrostes für die Herstellung einer geeigneten Arbeitsebene für die Tiefbauarbeiten und die anschließenden Rohbauarbeiten.

Die Arbeitsebene für die Tiefbauarbeiten wird aus höherwertigerem Material als für behelfmäßige / temporäre Flächen üblich hergestellt, da diese als Auffüllungen unter der Sohlplatte im Baugrund verbleiben. Die Übergabehöhe der Ebene wird bei +4,20 ü. NHN definiert.

Gem. Abstimmung mit der IGB Ingenieurgesellschaft mbH vom 27.01.2025 wird für die Entsorgung des Aushubmaterials ein pauschaler Ansatz von 1/3 Z 0 und 2/3 Z 2 zugrunde gelegt. Aufgrund der beengten Platzverhältnisse und fehlender Lagermöglichkeit für die Wiederverwendung der Böden im Zuge der GaLa-Arbeiten wird der gesamte Boden abgefahren und entsorgt.

Die Herstellung der Baustraßen und Arbeitsebenen wird in diesem Gewerk erfasst. Der Rückbau der behelfsmäßigen Baustraße erfolgt im Zuge der GaLa-Arbeiten. Die hergestellte Arbeitsebene verbleibt im Baugrund und wird überbaut.

*Hinweis: Lagerflächen*
Die Herstellung von Lagerflächen für die Zwischenlagerung von aufgenommenem Bodenmaterial wird im Titel Baustelleneinrichtung erfasst. Es werden in der Ermittlung der Massen die mögliche Ausdehnung der Lagerflächen berücksichtigt. Die Lagerflächen werden nicht zurückgebaut, sondern überlassen zur Weiternutzung durch die Folgegewerke.

Die Grasnarbe wird im Bereich der Lagerflächen nicht vollflächig abgetragen, und dient als Stabilisierungslage für den Baustellenbetrieb auf dem weichen und heterogenen Untergrund.

#### Bereich 03.01 Deklarationsanalytik

**03.01.10 Deklarationsanalytik**
Durchführung einer kompletten Deklarationsanalytik gemäß EBV und LAGA einschließlich ergänzender Parameter gemäß
Deponieverordnung (DepV).

Die Untersuchungen dürfen nur durch ein
zugelassenes (zertifiziertes) Labor durchgeführt
werden.

Die Beprobung und Dokumentation ist in diese Position einzukalkulieren.
Menge: 8,000 Stk

#### Bereich 03.02 Erdbau

**03.02.10 Oberboden aufnehmen und seitlich ablegen**
Vorhandene Grasnarbe/Oberboden aufnehmen, verbringen und für Übernahme des AN zur eigenen Verwertung auf einem Trennvlies separat auf einer vorgesehenen Fläche nördlich der Baugrube innerhalb der Baustelleneinrichtungsfläche ablegen. Material wird Eigentum des AN und ist spätestens nach Fertigstellung der eigenen Leistung aus dem Baufeld zu beräumen.

Das Trennvlies ist in die Position mit einzurechnen.

Abgerechnet wird nach fester Masse des eingebauten Materials.
Menge: 2300,000 m²

**03.02.20 Aushub lösen und laden**
Bodenaushub für die Herstellung einer Arbeitsebene
unterhalb der Sohlplatte und des Trägerrosts, Aushub
bis ca. -1,00 m unter OKFF, einschließlich Herstellung
punktueller Vertiefung für die Aufzugsunterfahrt und
Arbeitsräume, Bodenaushub seitlich gelagert für
Beprobung

Die Aushubtiefen sind entsprechend ca. 0,1 m tiefer als die UK der Pfahlkopfbalken herzustellen. Die Aushubsohle ist entsprechend für den Einbau der Arbeitsebene (UK Balken +3,65 mNHN bzw. Aushub +3,55 mNHN) vorzubereiten und plan zu ziehen.

Arbeitserschwernisse (z.B. aufgrund verbringen auf Lagerflächen) und daraus resultierende Minderleistungen sind bei der Kalkulation zu berücksichtigen.
Menge: 1300,000 m³

**03.02.30 Handschachtung**
Handschachtungen im Bereich ggf. angrenzender
Bestandsleitungen während der Erdarbeiten zur Vermeidung von Leitungsschäden, in Längs- und Querrichtung zur Leitung
Menge: 10,000 m³

**03.02.40 Arbeitsebene liefern und herstellen**
Arbeitsebene aus dränfähigem Material zur Ausführung der Arbeiten zur Herstellung der Pfahlgründung auf dem Baugelände nach statischen Erfordernissen herstellen, vgl. Vorbemerkungen.

Material liefern und lagenweise einbauen und verdichten. Die Arbeitsebene verbleibt im Untergrund. Das Pfahlrost wird in die Ebene eingebracht.

Annahme Mächtigkeit der Arbeitsebene in der Baugrube
d=70 cm, Baustraße gem. technischer Erfordernis für die
eingesetzten Geräte

Gestellte Anforderungen:

- Ausreichende Standfestigkeit der Deckschicht und des Füllmaterials für die vorgesehenen Arbeitsgeräte
- Materialwert BM-0 EBV bzw. für den Verbleib geeignetes Füllmaterial
- Material sensorisch unauffällig
- Durchlässiger Sand, Schluffgehalt ≤ 5 %

Vor Einbau des Materials sind vom AN Nachweise zur Herkunft und Eignung des Materials vorzulegen.

Die Arbeitsebene ist mit der für die Pfahlherstellung erforderlichen Mächtigkeit herzustellen. Die angegebene Mächtigkeit von 70 cm ist ein Kalkulationsansatz. Nach Abschluss der Pfahlherstellung ist die Oberfläche erforderlichenfalls anzupassen und dem Rohbauer auf Höhe +4,20 m NHN zu übergeben. Die Arbeitsebene verbleibt im Baugrund und wird überbaut.

Abgerechnet wird nach Aufmaß eingebauter Arbeitsebene.
Menge: 2000,000 m³

**03.02.50 Trennvlies liefern und einbauen**
Liefern und fachgerechtes Verlegen eines Geotextilvlieses mit Trenn- und Filterfunktion unter der Arbeitsebene ohne besondere statische Eigenschaften. Trennvlies verbleibt im Boden.

Die Überlappungen, Verschnitt und Mehraufwendungen
werden nicht gesondert vergütet, sondern sind in die
Einheitspreise einzukalkulieren. Abgerechnet wird die
vom Vliesstoff überdeckte Fläche.

Vom AN vorgesehene Materialien (vom AN unbedingt
auszufüllen):

Gewählter Hersteller:

-------------------------------------------------------

Gewähltes Produkt:

-------------------------------------------------------
Menge: 2000,000 m²

**03.02.60 Baugrubensohle nachverdichten**
Hergestellte Baugrubensohle in Bereichen mit sandigen Untergrundverhältnissen vor Einbau der Arbeitsebene nachverdichten.

Angestrebte Verdichtung auf :
Ev2 > 30 MN/m²,

Die Verdichtung ist im Rahmen der Eigenüberwachung
nachzuweisen.

Leistung ist nur in Abstimmung mit dem AG bzw. der Bauüberwachung auszuführen.

Abgerechnet wird nach Aufmaß.
Menge: 2300,000 m²

### Titel 04 Entsorgung

**04.10 Abtransport zur Verwertung LAGA Z0**
Unbelastete Auffüllung oder gewachsener Boden der Einbauklasse 0 (Z0 (Sand, Lehm/Schluff oder Ton) gemäß LAGA M20)) ab Baustelle zum Ort der Verwertung/Entsorgung transportieren und verwerten/entsorgen, inkl. Verwiegen.

Abrechnung nach Wiegenoten einer LKW-Verwiegung voll/leer auf Nachweis.

Alle Gebühren für Verwiegen, Abkippen etc. sind einzurechnen.

Alle aufgeführten Einstufungen wurden vorbehaltlich der
Einstufung des späteren Entsorgers vorgenommen und sind
anhand der beigefügten Analyseergebnisse in direkter
Abstimmung mit dem Entsorger zu prüfen.
Menge: 730,000 t

**04.20 Abtransport zur Verwertung LAGA Z 1.1**
*** Bezugsbeschreibung
Auffüllung und gewachsener Boden gemäß Beschreibung in den Gutachten der Anlagen 3.1 bis 3.3, analog der Einbauklasse LAGA Z 1.1 ab Baustelle transportieren und entsorgen, inkl. Verwiegen.

Abrechnung nach Wiegenoten einer
LKW-Verwiegung voll/leer auf Nachweis.
Menge: 10,000 t

**04.30 Abtransport zur Verwertung LAGA Z 1.2**
*** wie Position 04.20
analog der Einbauklasse LAGA Z 1.2

Abrechnung nach Wiegenoten einer
LKW-Verwiegung voll/leer auf Nachweis.
Menge: 10,000 t

**04.40 Abtransport zur Verwertung LAGA Z 2**
*** wie Position 04.20
analog der Einbauklasse LAGA Z 2

Abrechnung nach Wiegenoten einer LKW-Verwiegung
voll/leer auf Nachweis.
Menge: 1460,000 t

**04.50 Abtransport zur Verwertung LAGA > Z 2, DK 0**
*** wie Position 04.20
analog der Einbauklasse LAGA > Z 2 und Deponieklasse DK 0

Abrechnung nach Wiegenoten einer LKW-Verwiegung
voll/leer auf Nachweis.
Menge: 10,000 t

**04.60 Abtransport zur Verwertung LAGA > Z 2, DK I**
*** wie Position 04.20
analog der Einbauklasse LAGA > Z 2 und Deponieklasse DK I

Abrechnung nach Wiegenoten einer LKW-Verwiegung
voll/leer auf Nachweis.
Menge: 10,000 t

**04.70 Abtransport zur Verwertung LAGA > Z 2, DK II**
*** wie Position 04.20
analog der Einbauklasse LAGA > Z 2 und Deponieklasse DK II

Abrechnung nach Wiegenoten einer LKW-Verwiegung
voll/leer auf Nachweis.
Menge: 10,000 t

**04.80 Abtransport zur Verwertung LAGA > Z 2, DK III**
*** wie Position 04.20
analog der Einbauklasse LAGA > Z 2 und Deponieklasse DK III

Abrechnung nach Wiegenoten einer LKW-Verwiegung
voll/leer auf Nachweis.
Menge: 1,000 t

**04.90 Entsorgung des Kappguts**
Entsorgen des Kappguts der Pfähle
Menge: 15,000 m³

### Titel 05 Wasserhaltung

**05.10 Vakuumfilteranlage liefern und einbauen**
Vakuumfilteranlage inkl. Pumpen und allen Teilen für den fachgerechten Betrieb für die Grundwasserabsenkung zur Herstellung der Baugrube in Abstimmung mit den betroffenen Gewerken zum grundwasserfreien Arbeiten im Bereich des Erdaushubs liefern, betriebsbereit installieren, einschließlich sämtlicher Anlagenteile und Zubehör.

Ableiten des gefassten Wassers über einen Sandfang sowie eine Enteisenung in den Küchensee, vgl. Anlage 5. Die Aufbereitung wird gesondert vergütet.

Bodenverhältnisse und Höhenlage des Stauwassers/Grundwassers gem. Anlage 3.1 bis 3.3.
Die Länge der Baugrubenseiten beträgt ca. 250 m.

Erforderliche Absenkung bis auf ca. +2,9 m NHN.
Menge: 1,000 Psch

**05.20 Vakuumfilteranlage vorhalten und betreiben**
Vakuumfilteranlage für die Dauer der Betriebszeit der Wasserhaltung vorhalten und betreiben. Die Instandhaltung der Anlage ist mit einzurechnen.

Die Führung eines Wasserbuchs ist in dieser Position einzurechnen.
Menge: 25,000 Wo

**05.30 Grundwasseraufbereitung liefern und installieren**
Grundwasseraufbereitung für die lokale Grundwasserabsenkung zur Herstellung der Baugrube bzw. die Herstellung der Arbeitsebene in Abstimmung mit den weiteren Gewerken zum grundwasserfreien Arbeiten liefern, betriebsbereit installieren; einschließlich sämtlicher Anlagenteile und Zubehör.
Menge: 1,000 Psch

**05.40 Grundwasseraufbereitung vorhalten und betreiben**
Grundwasseraufbereitung für die Bauzeit vorhalten und betreiben.
Menge: 25,000 Wo

**05.50 Ablaufleitung bzw. Einleitung in die Vorflut**
Herrichten und Betreiben der Einleitung in den Kleinen Küchensee gemäß der wasserrechtlichen Erlaubnis einschließlich ihrer Nebenbestimmungen und unter Beachtung der Regelungen in Abschnitt 3, einschließlich aller erforderlichen Bauteile und Sicherungsmaßnahmen.
Menge: 1,000 Psch

**05.60 Überwachungsanalytik**
Wasseranalytik zum Nachweis der Grundwasserqualität für die Einleitung in den Küchensee, inkl. Probenahme und Dokumentation
Menge: 6,000 Stk

**05.70 Rückbau der Wasserhaltung**
Rückbau der Wasserhaltung einschließlich der Vakuumfilteranlage und der Grundwasseraufbereitung nach Fertigstellung der WU-Betonsohle/-platte.

Rückbau erfolgt zu einem späteren Zeitpunkt nach Herstellung der Gründung, Erschwernis bei Rückbau aufgrund der hergestellten Rohsohle ist in den Einheitspreis einzukalkulieren
Menge: 1,000 Psch

### Titel 06 Leistungen zum Nachweis

*Hinweis: Zusätzliche Technische Vertragsbedingungen - Leistungen zum Nachweis*
Lohnstunden- und Gerätekostensätze:
Die Stundenverrechnungssätze enthalten
unaufgegliedert:

- Lohn- und Gehaltskosten einschl. vermögenswirksamer Leistungen
- tarifliche und übertarifliche Zuschläge
- Lohn- und Gehaltsnebenkosten
- Beiträge an die tariflichen und außertariflichen Sozialkassen
- Gemeinkosten, Wagnis und Gewinn
- Wegezeitvergütung und Fahrgelderstattung
- Auslösungen
- Zuschläge für Nacht-, Sonntags- und Feiertagsarbeit werden gesondert vergütet.
- bei Maschinenkosten zusätzlich auch alle Transport-, Betriebsmittel- und sonstigen Nebenkosten.

Verrechnungssätze Baumaschinen und Geräte
In den nachstehenden Verrechnungssätzen sind alle Zuschläge und die Kosten der Betriebsstoffe einzurechnen.

Hinweise zu Regelungen gem. VOB/B
Erkennt der AN die Notwendigkeit von Lohnstunden- und Gerätekosten zum Nachweis, so sind diese bei dem AG oder Bauüberwachung des AG vorab, einschl. des grob geschätzten Aufwandes, anzuzeigen.

Nachweise über Stundenlohnarbeiten sind der örtlichen Bauüberwachung am Tage der Arbeitsdurchführung, spätestens jedoch innerhalb von 1 Woche zur Unterschrift vorzulegen.

Die Stundenlohnarbeiten sind nach Leistungsumfang den einzelnen Untertiteln dieses Titels zuzuordnen, im Nachweis tageweise gesondert aufzuführen und abzurechnen.
In den Nachweisen sind die ausgeschriebenen Lohngruppen anzugeben und eindeutig den Arbeitskräften zuzuordnen.

Die Ausschreibung von Lohnarbeiten ist in entsprechendem Umfang erforderlich. Im Stundennachweis werden nur solche Arbeiten anerkannt, bei denen sich die Leistung nicht eindeutig und umfassend zu den Leistungspositionen zuordnen lässt.

#### Bereich 06.01 Leistungen zum Nachweis

**06.01.10 Kolonnenstunde Pfahlherstellung**
Verrechnungssatz für Stillstandzeiten der Kolonne des
Bohrgeräts (Pfahlherstellung) bei Stillstand, den nicht der AN zu verantworten hat.

Die Abrechnung erfolgt auf Nachweis der Stunden.
Menge: 1,000 h

**06.01.20 Hindernisbeseitigung**
Verrechnungssatz für Hindernisbeseitigung.

Die Abrechnung erfolgt auf Nachweis der Stunden.
Menge: 1,000 h

**06.01.30 Kolonnenstunde Erdarbeiten**
Verrechnungssatz für Stillstandzeiten der Kolonne der
Erdarbeiten bei Stillstand, den nicht der AN zu verantworten hat.

Die Abrechnung erfolgt auf Nachweis der Stunden.
Menge: 1,000 h
